# Leistungsbeschreibung (GAEB 90, DA81)

## Leistungsverzeichnis
Datum: 10.06.23

### 01 6_RZB Home+Basic

#### 01.01 1_Innenleuchten

##### 01.01.01 Einbau-Downlights

**01.01.01.001 901697.002**
Rundes Einbau-Downlight. Gehäuse Aluminium,
kunststoffbeschichtet.
Passive Kühlung. Diffusor aus Kunststoff
(Polycarbonat) opal, schlagzäh. MultiColour:
Farbtemperatur mit Schaltelement einstellbar.
Auswahlmöglichkeit 3000 K, 4000 K oder 5700 K.
Werkseitig auf 4000 K eingestellt. Werkzeugloser
Einbau durch Federbefestigung. Betriebsgeräte
eingebaut.
Serienname Katalog [PM]:HB 801
Materialnummer (SAP):901697.002
Sichtfarbe (SAP):weiß
Durchmesser D (SAP):225 mm
Höhe H min. (SAP):3 mm
Einbaudurchmesser DA kombiniert: 205 mm
Deckenstärke S kombiniert: 5-22 mm
Einbauhöhe HE kombiniert: 103 mm
Einbauhöhe Leuchte HEL kombiniert: 83 mm
Nettogewicht (SAP):520 g
Nennlampe 1 (SAP):LED
Sockel Lampe 1 (SAP):ohne Sockel
Lichtfarbe Lampe 1 (SAP):3000K, 4000K, 5700K
Farbwiedergabeindex Lampe 1 (SAP):80
Farbkonsistenz Lampe 1 (McAdam-Ellipse) (SAP):6 SDCM
Lebensdauer Lampe 1 kombiniert: 40000 h (L70/B50)
Bemessungsleistung 1 (Lumcat):20 W
Bemessungsleuchtenlichtstrom 1 (Lumcat):1950 lm
ähnlichste Farbtemperatur 1 (Lumcat):4000 K
Ausstrahlwinkel kombiniert Down 1 (Lumcat):106°
Blendungsbewertungsindex UGR (4H 8H) 1 (JS):26.9
Leuchtenlichtausbeute 1 (JS):98 lm/W
Bemessungsleistung 2 (Lumcat):20 W
Bemessungsleuchtenlichtstrom 2 (Lumcat):1700 lm
ähnlichste Farbtemperatur 2 (Lumcat):3000 K
Ausstrahlwinkel kombiniert Down 2 (Lumcat):106°
Blendungsbewertungsindex UGR (4H 8H) 2 (JS):26.4
Leuchtenlichtausbeute 2 (JS):85 lm/W
Bemessungsleistung 3 (Lumcat):20 W
Bemessungsleuchtenlichtstrom 3 (Lumcat):1900 lm
ähnlichste Farbtemperatur 3 (Lumcat):5700 K
Ausstrahlwinkel kombiniert Down 3 (Lumcat):106°
Blendungsbewertungsindex UGR (4H 8H) 3 (JS):26.8
Leuchtenlichtausbeute 3 (JS):95 lm/W
Produktselektor Lichtaustritt (JS):A_direkt
Produktselektor Lichtverteilung (JS):symmetrisch
Schaltungsart Lampe 1 (SAP):Konstantstrom-Versorgung
Spannung kombiniert: 220 - 240 V / 50 Hz, 60 Hz
Leistungsfaktor (SAP):0.9
Schutzklasse (SAP):II
Leuchten an Sicherung B10A (SAP):56
Leuchten an Sicherung B16A (SAP):89
Leuchten an Sicherung C10A (SAP):56
Leuchten an Sicherung C16A (SAP):89
Einschaltstrom / Einschaltzeit kombiniert: 5.24 A / 176
µs
Klirrfaktor (THD) (SAP):18 %
Schutzart (SAP):IP 54
Umgebungstemperatur kombiniert (JS):25 °C
Schlagschutz (SAP):IK03 (Schlagschutz 0,35 Joule)
Glühdrahtprüfung: 650°C - 30 Sekunden
Sicherheitszeichen (SAP):Einbauleuchte nicht
bedecken!, F-Zeichen
Handelszeichen (SAP):CE, EAC
Menge: 1,000
