# Projekt
Leistungsbeschreibung (GAEB DA XML 3.2, DA81)
Erstellt mit: myview DataGenerator GAEB, myview-GAEB-DA-XML-Export, 10.06.2023

## LV
Datum: 10.06.2023

### 01 1_Innenleuchten

#### 01.01 Decken- und Wandleuchten

##### 01.01.01 01 dekorativ

**01.01.01.001 211011.002**
Dekorative runde Anbauleuchte. Armatur Kunststoff. Mundgeblasenes Drei-Schicht-Opalglas (Triplex-Glas) seidenmatt. Glasbefestigung mit Federsystem. Das Triplex-Glas sorgt für besonders homogenes, weiches und blendfreies Licht. Geeignet für Deckenanbau, Wandanbau.
Serienname Katalog [PM]:FLAT BASIC
Materialnummer (SAP):211011.002
Sichtfarbe (SAP):reinweiß (RAL 9010)
Durchmesser D (SAP):420 mm
Höhe H min. (SAP):124 mm
Nettogewicht (SAP):3 kg
Nennlampe 1 (SAP):A60
Anzahl Lampe 1 NOLED (JS):2
Leistung Lampe1 NOLED (JS):75 W
Sockel Lampe 1 (SAP):E27
Bemessungsleistung 1 (Lumcat):114 W
Bemessungsleuchtenlichtstrom 1 (Lumcat):1300 lm
ähnlichste Farbtemperatur 1 (Lumcat):0 K
Ausstrahlwinkel kombiniert Down 1 (Lumcat):119°
Blendungsbewertungsindex UGR (4H 8H) 1 (JS):16.1
Leuchtenlichtausbeute 1 (JS):11 lm/W
Produktselektor Lichtaustritt (JS):B_vorwiegend direkt
Produktselektor Lichtverteilung (JS):symmetrisch
Schaltungsart Lampe 1 (SAP):Betriebsgerät nicht notwendig
Spannung kombiniert: 0 - 250 V / 0 - 60 Hz
Schutzklasse (SAP):II
Schutzart (SAP):IP 43
Umgebungstemperatur kombiniert (JS):25 °C
Schlagschutz (SAP):IK02 (Schlagschutz 0,20 Joule)
Glühdrahtprüfung: 960°C - 30 Sekunden
Sicherheitszeichen (SAP):F-Zeichen
Handelszeichen (SAP):CE, EAC
Menge: 1,000
