# Projekt
Leistungsbeschreibung (GAEB DA XML 3.2, DA81)
Erstellt mit: myview DataGenerator GAEB, myview-GAEB-DA-XML-Export, 10.06.2023

## LV
Datum: 10.06.2023

### 01 1_Innenleuchten

#### 01.01 Stehleuchten

##### 01.01.01 LESS IS MORE 27

**01.01.01.001 312248.0045.1.19**
LED-Stehleuchte für Einzel- und Doppelarbeitsplatz mit extrem schmalen Leuchtenkopf. Flache Fußplatte aus Stahl für hohe Standsicherheit und platzsparende Positionierung an Büromöbeln. Kopf und Säule aus Aluminium. Ergonomisch optimal in die Leuchtensäule integrierter Folientaster. Leuchte pulverbeschichtet. Leuchtenkopf 2x (L 1013 x B 28 x H 37 mm). Fußplatte (405 x 300 mm) mit schmaler Öffnung (35 mm).  Lichtaustritt direkt 60%, indirekt 40%. Lichtlenkung direkt über Aluminium-Mikroraster glänzend. Lichtlenkung indirekt über Diffusor Kunststoff satiniert aus vergilbungsfreiem PMMA.  Leuchte gemeinsam schaltbar. Ausführung mit intelligenter Anwesenheitssteuerung und Helligkeitssensorik. Betriebsgerät im Standrohr integriert. Mit Anschlussleitung 2 m inklusive Schutzkontaktstecker (Schuko).  Hervorragend geeignet für Bürobereiche (UGR < 19) und Bildschirmarbeitsplätze (BAP) gem. DIN EN 12464-1.
Serienname Katalog [PM]:LESS IS MORE 27
Materialnummer (SAP):312248.0045.1.19
Sichtfarbe (SAP):weißaluminium (RAL 9006)
Länge L (SAP):1170 mm
Breite B (SAP):300 mm
Höhe H min. (SAP):2033 mm
Nettogewicht (SAP):12.1 kg
Nennlampe 1 (SAP):LED
Sockel Lampe 1 (SAP):ohne Sockel
Lichtfarbe Lampe 1 (SAP):4000K
Farbwiedergabeindex Lampe 1 (SAP):80
Farbkonsistenz Lampe 1 (McAdam-Ellipse) (SAP):3 SDCM
Lebensdauer Lampe 1 kombiniert: 60000 h (L80/B10)
Nennlampe 2 (SAP):LED
Sockel Lampe 2 (SAP):ohne Sockel
Lichtfarbe Lampe 2 (SAP):4000K
Lebensdauer Lampe 2 kombiniert: 60000 h (L80/B10)
Bemessungsleistung 1 (Lumcat):92 W
Bemessungsleuchtenlichtstrom 1 (Lumcat):8650 lm
ähnlichste Farbtemperatur 1 (Lumcat):4000 K
Ausstrahlwinkel kombiniert Down 1 (Lumcat):33° / 23° / 33° / 23°
Blendungsbewertungsindex UGR (4H 8H) 1 (JS):15.1
Leuchtenlichtausbeute 1 (JS):94 lm/W
Produktselektor Lichtaustritt (JS):C_direkt/indirekt
Produktselektor Lichtverteilung (JS):symmetrisch
Schaltungsart Lampe 1 (SAP):Konverter Sensor
Schaltungsart Lampe 2 (SAP):Konstantspannung-Versorgung
Spannung kombiniert: 220 - 240 V / 50 - 60 Hz
Schutzklasse (SAP):I
Leuchten an Sicherung B10A (SAP):5
Leuchten an Sicherung B16A (SAP):9
Leuchten an Sicherung C10A (SAP):9
Leuchten an Sicherung C16A (SAP):15
Einschaltstrom / Einschaltzeit kombiniert: 34 A / 385 µs
Schutzart (SAP):IP 20
Umgebungstemperatur kombiniert (JS):25 °C
Schlagschutz (SAP):IK02 (Schlagschutz 0,20 Joule)
Glühdrahtprüfung: 650°C - 30 Sekunden
Sicherheitszeichen (SAP):F-Zeichen
Handelszeichen (SAP):CE, EAC
Menge: 1,000
