# Projekt
Leistungsbeschreibung (GAEB DA XML 3.2, DA81)
Erstellt mit: myview DataGenerator GAEB, myview-GAEB-DA-XML-Export, 10.06.2023

## LV
Datum: 10.06.2023

### 01 2_Aussenleuchten

#### 01.01 Decken- und Wandleuchten

##### 01.01.01 Rounded (2018)

**01.01.01.001 582005.004.19**
Runde Decken- und Wandleuchte mit elegantem Erscheinungsbild für den Außenbereich. Armatur und Gehäuse aus korrosionsbeständigem Aluminium-Druckguss, seewasserbeständig pulverbeschichtet. Serienmäßig mit Membranventil zur Kondenswasservermeidung. Diffusor Kunststoff (Polycarbonat) opal, mit Montagefixierung.  Befestigung außerhalb des gedichteten Bereiches mit Bohrungstoleranzausgleich. Schraubenlose Montage der Abdeckung über Bajonettverschluss mit Schnappriegel. Inklusive 1 Diebstahlsicherung. Mit integriertem HF-Bewegungsmelder und Lichtsensor. Netzanschluss 2 x 3 x 1,5 mm². Zweite Kabeleinführung zur Netzweiterleitung.

Serienname Katalog [PM]:ROUNDED midi
Materialnummer (SAP):582005.004.19
Sichtfarbe (SAP):silber metallic
Durchmesser D (SAP):268 mm
Höhe H min. (SAP):70 mm
Nettogewicht (SAP):1.55 kg
Nennlampe 1 (SAP):LED
Sockel Lampe 1 (SAP):ohne Sockel
Lichtfarbe Lampe 1 (SAP):4000K
Farbwiedergabeindex Lampe 1 (SAP):80
Farbkonsistenz Lampe 1 (McAdam-Ellipse) (SAP):3 SDCM
Lebensdauer Lampe 1 kombiniert: 45000 h (L70/B50)
Bemessungsleistung 1 (Lumcat):10 W
Bemessungsleuchtenlichtstrom 1 (Lumcat):390 lm
Ausstrahlwinkel kombiniert Down 1 (Lumcat):114°
Ausstrahlwinkel kombiniert Up 1 (SAP):0°
ähnlichste Farbtemperatur 1 (Lumcat):4000 K
Blendungsbewertungsindex UGR (4H 8H) 1 (JS):20.4
Leuchtenlichtausbeute 1 (JS):39 lm/W
Produktselektor Lichtaustritt (JS):A_direkt
Produktselektor Lichtverteilung (JS):symmetrisch
Schaltungsart Lampe 1 (SAP):Betriebsgerät nicht notwendig
Spannung kombiniert: 220 - 240 V / 50 Hz
Leistungsfaktor (SAP):0.99
Schutzklasse (SAP):I
Schutzart (SAP):IP 66
Umgebungstemperatur kombiniert (JS):-20 °C ... + 41 °C
Schlagschutz (SAP):IK10 (Schlagschutz 20 Joule)
Glühdrahtprüfung: 850°C - 30 Sekunden
Sicherheitszeichen (SAP):F-Zeichen
Sonstige Zeichen (SAP):WEEE-Zeichen
Menge: 1,000
