# Projekt
Leistungsbeschreibung (GAEB DA XML 3.2, DA81)
Erstellt mit: myview DataGenerator GAEB, myview-GAEB-DA-XML-Export, 10.06.2023

## LV
Datum: 10.06.2023

### 01 2_Aussenleuchten

#### 01.01 Bodeneinbauleuchten

##### 01.01.01 Terra Edelstahl

**01.01.01.001 641332.000**
Bodeneinbauleuchte für Fußgängerbereiche. Gehäuse aus Epoxidharz-Duroplast, Edelstahl, Aluminium. Kreisförmige Abschlussblende V4A geschliffen. Gehäuse-Innenraum auch während der Montage IP 68 versiegelt. Integrierter Vapour-Seal Kondenswasserschutz. Bündige ESG-Verglasung mit sekundärem Dichtungsglas. Hochleistungs-LED-Refraktoroptik. Ausstrahlrichtung im montierten Zustand bei dichter Leuchte bis zu 15° aus der Vertikalen einstellbar.  Mit Anschlussleitung H07RN8-F, L 500 mm. Die Verwendung eines Einbaugehäuses ist erforderlich, bitte separat bestellen.

Serienname Katalog [PM]:TERRA EDELSTAHL 190
Materialnummer (SAP):641332.000
Sichtfarbe (SAP):edelstahl
Durchmesser D (SAP):190 mm
Höhe H min. (SAP):1.5 mm
Einbaudurchmesser DA kombiniert: 175 mm
Einbauhöhe HE kombiniert: 200 mm
Einbauhöhe Leuchte HEL kombiniert: 160 mm
Nettogewicht (SAP):2.6 kg
Nennlampe 1 (SAP):LED
Sockel Lampe 1 (SAP):ohne Sockel
Lichtfarbe Lampe 1 (SAP):3000K
Farbwiedergabeindex Lampe 1 (SAP):80
Farbkonsistenz Lampe 1 (McAdam-Ellipse) (SAP):4 SDCM
Lebensdauer Lampe 1 kombiniert: 50000 h (L80/B10)
Bemessungsleistung 1 (Lumcat):12 W
Bemessungsleuchtenlichtstrom 1 (Lumcat):850 lm
Ausstrahlwinkel kombiniert Down 1 (Lumcat):0°
Ausstrahlwinkel kombiniert Up 1 (SAP):12°
ähnlichste Farbtemperatur 1 (Lumcat):3000 K
Leuchtenlichtausbeute 1 (JS):71 lm/W
Produktselektor Lichtaustritt (JS):E_indirekt
Produktselektor Lichtverteilung (JS):symmetrisch
Schaltungsart Lampe 1 (SAP):Konstantstrom-Versorgung
Spannung kombiniert: 220 - 240 V / 0 Hz, 50 - 60 Hz
Leistungsfaktor (SAP):0.85
Schutzklasse (SAP):II
Leuchten an Sicherung B10A (SAP):17
Leuchten an Sicherung B16A (SAP):27
Leuchten an Sicherung C10A (SAP):28
Leuchten an Sicherung C16A (SAP):45
Rippelstrom / Flicker (SAP):3 %
Schutzart (SAP):IP 68
Umgebungstemperatur kombiniert (JS):-25 °C ... + 45 °C
Schlagschutz (SAP):IK08 (Schlagschutz 5 Joule)
Glühdrahtprüfung: 750°C - 30 Sekunden
Sicherheitszeichen (SAP):F-Zeichen
Sonstige Zeichen (SAP):WEEE-Zeichen
Menge: 1,000
