# Projekt
Leistungsbeschreibung (GAEB DA XML 3.2, DA81)
Erstellt mit: myview DataGenerator GAEB, myview-GAEB-DA-XML-Export, 10.06.2023

## LV
Datum: 10.06.2023

### 01 5_Sicherheitsleuchten

#### 01.01 Leuchten zur Rettungswegkennzeichnung

##### 01.01.01 Pendelleuchten

**01.01.01.001 672248.002.1**
Leuchten zur Rettungswegkennzeichnung Armatur Metall pulverbeschichtet. Diffusor Kunststoff (Polycarbonat) opal. 4 Folien zur Rettungswegkennzeichnung beigelegt (nach ISO 7010). Rohrpendel Metall verchromt. Baldachin Kunststoff weiß. Betriebsgerät gleichspannungstauglich, geeignet für zentrale Notstromversorgung.

Serienname Katalog [PM]:MULTIVARIABEL
Materialnummer (SAP):672248.002.1
Sichtfarbe (SAP):leuchtenweiß
Länge L (SAP):274 mm
Breite B (SAP):125 mm
Höhe H min. (SAP):131 mm
Nettogewicht (SAP):1.27 kg
Bauart Sicherheitsleuchte (SAP):für zentrale Versorgung
System Notbeleuchtung: Standard
Betriebsart (SAP):NL Dauerschaltung
Ausführung Akku (SAP):ohne Akku
Nennlampe 1 (SAP):LED
Sockel Lampe 1 (SAP):ohne Sockel
Lichtfarbe Lampe 1 (SAP):4000K
Farbwiedergabeindex Lampe 1 (SAP):85
Schaltungsart Lampe 1 (SAP):Konstantstrom-Versorgung
Spannung kombiniert: 220 - 240 V / 0 Hz, 50 - 60 Hz
Leistungsfaktor (SAP):0.55
Schutzklasse (SAP):I
Leuchten an Sicherung B10A (SAP):8
Leuchten an Sicherung B16A (SAP):13
Leuchten an Sicherung C10A (SAP):14
Leuchten an Sicherung C16A (SAP):23
Einschaltstrom / Einschaltzeit kombiniert: 54 A / 250 µs
Umgebungstemperatur kombiniert (JS):0 °C ... + 25 °C
Schlagschutz (SAP):IK03 (Schlagschutz 0,35 Joule)
Glühdrahtprüfung: 650°C - 30 Sekunden
Sicherheitszeichen (SAP):F-Zeichen
Handelszeichen (SAP):CE, EAC
Sonstige Zeichen (SAP):WEEE-Zeichen
Menge: 1,000
