# Projekt
Leistungsbeschreibung (GAEB DA XML 3.2, DA81)
Erstellt mit: myview DataGenerator GAEB, myview-GAEB-DA-XML-Export, 10.06.2023

## LV
Datum: 10.06.2023

### 01 1_Innenleuchten

#### 01.01 Anbaustrahler

##### 01.01.01 Calido Clickbeam § (ab 2019)

**01.01.01.001 742129.003.1**
LED-Anbaustrahler mit modernen Design in Zylinderform ohne sichtbare Kühlrippen. Gehäuse Aluminium-Strangpressprofil pulverbeschichtet. Abdeckung und Hebelarm Kunststoff. 356° horizontal dreh- und 90° vertikal schwenkbar. Thermobeständiger Kunststoffring schwarz. Hybrid-Optiksystem mit Polycarbonat-Linse und Reflektor Aluminium facettiert für besonders homogene Ausleuchtung. Spezielle Clickbeam-Linse geeignet für verschiedene Ausstrahlungswinkel. Mittels Druckmechanismus verstellbare Linsenposition zum Einstellen des Ausstrahlungswinkels. Schwarzer Frontring zur seitlichen Entblendung.
UVA- und IR-freies Licht. Mit Multi-Adapter für 3-Phasen-Stromschienen 230 V. Geeignet für Stromschiene an Decke. Betriebsgerät im Leuchtengehäuse integriert. Werkzeuglos montierbares Zubehör: Wabenraster.
Serienname Katalog [PM]:CALIDO CLICKBEAM mini
Materialnummer (SAP):742129.003.1
Sichtfarbe (SAP):tiefschwarz, matt (RAL 9005)
Durchmesser D (SAP):50 mm
Höhe H min. (SAP):132 mm
Nettogewicht (SAP):180 g
Nennlampe 1 (SAP):LED
Sockel Lampe 1 (SAP):ohne Sockel
Lichtfarbe Lampe 1 (SAP):4000K
Farbwiedergabeindex Lampe 1 (SAP):80
Farbkonsistenz Lampe 1 (McAdam-Ellipse) (SAP):3 SDCM
Lebensdauer Lampe 1 kombiniert: 25000 h (L70/B50)
Bemessungsleistung 1 (Lumcat):12 W
Bemessungsleuchtenlichtstrom 1 (Lumcat):1300 lm
ähnlichste Farbtemperatur 1 (Lumcat):4000 K
Ausstrahlwinkel kombiniert Down 1 (Lumcat):21°
Blendungsbewertungsindex UGR (4H 8H) 1 (JS):19.4
Leuchtenlichtausbeute 1 (JS):108 lm/W
Bemessungsleistung 2 (Lumcat):12 W
Bemessungsleuchtenlichtstrom 2 (Lumcat):1250 lm
ähnlichste Farbtemperatur 2 (Lumcat):4000 K
Ausstrahlwinkel kombiniert Down 2 (Lumcat):34°
Blendungsbewertungsindex UGR (4H 8H) 2 (JS):20.3
Leuchtenlichtausbeute 2 (JS):104 lm/W
Produktselektor Lichtaustritt (JS):A_direkt
Produktselektor Lichtverteilung (JS):symmetrisch
Schaltungsart Lampe 1 (SAP):Konstantstrom-Versorgung
Spannung kombiniert: 220 - 240 V / 50 - 60 Hz
Leistungsfaktor (SAP):0.9
Schutzklasse (SAP):II
Leuchten an Sicherung B10A (SAP):11
Leuchten an Sicherung B16A (SAP):18
Leuchten an Sicherung C10A (SAP):22
Leuchten an Sicherung C16A (SAP):36
Einschaltstrom / Einschaltzeit kombiniert: 4.38 A / 24 µs
Schutzart (SAP):IP 20
Umgebungstemperatur kombiniert (JS):25 °C
Schlagschutz (SAP):IK03 (Schlagschutz 0,35 Joule)
Glühdrahtprüfung: 850°C - 30 Sekunden
Sicherheitszeichen (SAP):F-Zeichen
Handelszeichen (SAP):CE, EAC
Menge: 1,000
