# Projekt
Leistungsbeschreibung (GAEB DA XML 3.2, DA81)
Erstellt mit: myview DataGenerator GAEB, myview-GAEB-DA-XML-Export, 10.06.2023

## LV
Datum: 10.06.2023

### 01 5_Sicherheitsleuchten

#### 01.01 Leuchten zur Rettungswegbeleuchtung

##### 01.01.01 Decken- und Wandleuchten

**01.01.01.001 672261.002.6.04**
Dekorative runde Anbauleuchte. Zur Rettungswegbeleuchtung. Armatur Metall pulverbeschichtet. Diffusor aus Kunststoff (Polycarbonat) opal, schlagzäh. Befestigung des Diffusors mit patentierter Verschlusstechnik (Druckverschluss).  Geeignet für Deckenanbau, Wandanbau. Einzelbatteriesystem mit automatischem Selbsttest und Rückmeldung an die RZB Überwachungssysteme MultiDigit und MWEB.

Serienname Katalog [PM]:FLAT POLYMERO
Materialnummer (SAP):672261.002.6.04
Sichtfarbe (SAP):weiß
Durchmesser D (SAP):620 mm
Höhe H min. (SAP):160 mm
Nettogewicht (SAP):4.28 kg
Bauart Sicherheitsleuchte (SAP):mit eingebauter Einzelbatterie
System Notbeleuchtung: MultiDigit
Betriebsart (SAP):Kombinierte NL Dauer
Leuchtenlichtstrom Netz/Not kombiniert (JS):4400 / 140 lm
Bemessungsbetriebsdauer (ValueSet):8 h
Ausführung Akku (SAP):NiMh
Nennlampe 1 (SAP):LED
Sockel Lampe 1 (SAP):ohne Sockel
Lichtfarbe Lampe 1 (SAP):4000K
Farbwiedergabeindex Lampe 1 (SAP):80
Farbkonsistenz Lampe 1 (McAdam-Ellipse) (SAP):4 SDCM
Bemessungsleistung 1 (Lumcat):37 W
Bemessungsleuchtenlichtstrom 1 (Lumcat):4400 lm
ähnlichste Farbtemperatur 1 (Lumcat):4000 K
Ausstrahlwinkel kombiniert Down 1 (Lumcat):113°
Blendungsbewertungsindex UGR (4H 8H) 1 (JS):19.8
Leuchtenlichtausbeute 1 (JS):119 lm/W
Produktselektor Lichtaustritt (JS):A_direkt
Produktselektor Lichtverteilung (JS):symmetrisch
Schaltungsart Lampe 1 (SAP):Konstantstrom-Versorgung
Spannung kombiniert: 220 - 240 V / 50 - 60 Hz
Leistungsfaktor (SAP):0.95
Schutzklasse (SAP):I
Leuchten an Sicherung B10A (SAP):15
Leuchten an Sicherung B16A (SAP):25
Leuchten an Sicherung C10A (SAP):26
Leuchten an Sicherung C16A (SAP):42
Einschaltstrom / Einschaltzeit kombiniert: 10 A / 50 µs
Klirrfaktor (THD) (SAP):15 %
Umgebungstemperatur kombiniert (JS):5 °C ... + 25 °C
Schlagschutz (SAP):IK10 (Schlagschutz 20 Joule)
Glühdrahtprüfung: 850°C - 30 Sekunden
Sicherheitszeichen (SAP):F-Zeichen
Handelszeichen (SAP):CE
Sonstige Zeichen (SAP):WEEE-Zeichen
Menge: 1,000
